# Pistola metálica Sika Boom 501

- Propiedad del archivo: CONSTRUNARIO
- Formato: FIEBDC-3/2012
- Programa: Construnario Versión 3.51
- Fecha de los precios: 06/03/2024
- Divisa: EUR

| Código | Ud | Descripción |
|---|---|---|
| 119231SIK | u | Pistola metálica Sika Boom 501 |
