# 0092 Codo 90º INOX M-H 1/4" - De Genebre

- Propiedad del archivo: CONSTRUNARIO
- Formato: FIEBDC-3/2012
- Programa: Construnario Versión 3.51
- Fecha de los precios: 28/04/2022
- Divisa: EUR

**GEN0092 02** u 0092 Codo 90º INOX M-H 1/4" - De Genebre
Precio: 3.40
Codo 90º INOX M-H 1/4" Código EAN: 8428381055662
