# 0150 Entronque soldar INOX M-M 3/8" - De Genebre

- Propiedad del archivo: CONSTRUNARIO
- Formato: FIEBDC-3/2012
- Programa: Construnario Versión 3.51
- Fecha de los precios: 28/04/2022
- Divisa: EUR

**GEN0150 03 040** u 0150 Entronque soldar INOX M-M 3/8" - De Genebre
Precio: 2.83
Entronque soldar INOX M-M 3/8" Código EAN: 8428381168867
