# 0240N Manguito reducción INOX Rosca NPT 1/2"x3/8" - De Genebre

- Propiedad del archivo: CONSTRUNARIO
- Formato: FIEBDC-3/2012
- Programa: Construnario Versión 3.51
- Fecha de los precios: 28/04/2022
- Divisa: EUR

**GEN0240N 04 03** u 0240N Manguito reducción INOX Rosca NPT 1/2"x3/8" - De Genebre
Precio: 3.97
Manguito Reducción INOX Rosca NPT 1/2"x3/8" Precios a consultar. Código EAN: 8428381201205
