# 0240N Manguito reducción INOX Rosca NPT 2"x1 1/2" - De Genebre

- Propiedad del archivo: CONSTRUNARIO
- Formato: FIEBDC-3/2012
- Programa: Construnario Versión 3.51
- Fecha de los precios: 28/04/2022
- Divisa: EUR

**GEN0240N 09 08** u 0240N Manguito reducción INOX Rosca NPT 2"x1 1/2" - De Genebre
Precio: 22.70
Manguito Reducción INOX Rosca NPT 2"x1 1/2" Precios a consultar. Código EAN: 8428381201243
