# 0241N Reducción hexagonal INOX M-H Rosca NPT 1/4"x1/8" - De Genebre

- Propiedad del archivo: CONSTRUNARIO
- Formato: FIEBDC-3/2012
- Programa: Construnario Versión 3.51
- Fecha de los precios: 28/04/2022
- Divisa: EUR

**GEN0241N 02 01** u 0241N Reducción hexagonal INOX M-H Rosca NPT 1/4"x1/8" - De Genebre
Precio: 1.88
Reducción hexagonal INOX M-H 3"x2 1/2" Precios a consultar. Código EAN: 8428381202509
