# 0399 Entronque manguera INOX 1 1/2" - De Genebre

- Propiedad del archivo: CONSTRUNARIO
- Formato: FIEBDC-3/2012
- Programa: Construnario Versión 3.51
- Fecha de los precios: 28/04/2022
- Divisa: EUR

**GEN0399 08** u 0399 Entronque manguera INOX 1 1/2" - De Genebre
Precio: 17.04
Entronque manguera INOX 1 1/2" Código EAN: 8428381061755
