# 0399N Entronque manguera INOX rosca NPT 3/8" - De Genebre

- Propiedad del archivo: CONSTRUNARIO
- Formato: FIEBDC-3/2012
- Programa: Construnario Versión 3.51
- Fecha de los precios: 28/04/2022
- Divisa: EUR

**GEN0399N 03** u 0399N Entronque manguera INOX rosca NPT 3/8" - De Genebre
Precio: 4.11
Entronque manguera INOX rosca NPT 3/8" Precios a consultar. Código EAN: 8428381201571
