# Junta para Racord Camlock referencia 0480 07 de Genebre. 1 1/4'' - De Genebre

- Propiedad del archivo: CONSTRUNARIO
- Formato: FIEBDC-3/2012
- Programa: Construnario Versión 3.51
- Fecha de los precios: 02/05/2022
- Divisa: EUR

**GEN0480 07** u Junta para Racord Camlock referencia 0480 07 de Genebre. 1 1/4'' - De Genebre
Precio: 0.50
Material NBR Código EAN: 8434055030941
