# Conjunto sujección Kenjo - De Genebre

- Propiedad del archivo: CONSTRUNARIO
- Formato: FIEBDC-3/2012
- Programa: Construnario Versión 3.51
- Fecha de los precios: 02/05/2022
- Divisa: EUR

**GEN100095** u Conjunto sujección Kenjo - De Genebre
Precio: 11.57
Conjunto sujección Kenjo. Código EAN: 8428381256052
