# Juego de conexiones 10/100 x H3/8 a 35 cm, referencia 100103 de Genebre - De Genebre

- Propiedad del archivo: CONSTRUNARIO
- Formato: FIEBDC-3/2012
- Programa: Construnario Versión 3.51
- Fecha de los precios: 02/05/2022
- Divisa: EUR

**GEN100103** u Juego de conexiones 10/100 x H3/8 a 35 cm, referencia 100103 de Genebre - De Genebre
Precio: 11.02
Juego de conexiones 10/100 x H3/8 a 35 cm. Código EAN: 8428381104087
