# Inversor termostático Kenjo - De Genebre

- Propiedad del archivo: CONSTRUNARIO
- Formato: FIEBDC-3/2012
- Programa: Construnario Versión 3.51
- Fecha de los precios: 02/05/2022
- Divisa: EUR

**GEN100158 45** u Inversor termostático Kenjo - De Genebre
Precio: 28.16
Inversor termostático Kenjo. Código EAN: 8428381135630
