# Mango ducha Klip 1 jet (bolsa) - De Genebre

- Propiedad del archivo: CONSTRUNARIO
- Formato: FIEBDC-3/2012
- Programa: Construnario Versión 3.51
- Fecha de los precios: 02/05/2022
- Divisa: EUR

**GEN100197 45 00** u Mango ducha Klip 1 jet (bolsa) - De Genebre
Precio: 9.50
Mango ducha Klip 1 jet (bolsa). Código EAN: 8428381255864
