# 100695 Rociador ducha Delia 5 jets - De Genebre

- Propiedad del archivo: CONSTRUNARIO
- Formato: FIEBDC-3/2012
- Programa: Construnario Versión 3.51
- Fecha de los precios: 02/05/2022
- Divisa: EUR

**GEN100695 45** u 100695 Rociador ducha Delia 5 jets - De Genebre
Precio: 23.27
Rociador ducha Delia 5 jets. Código EAN: 8428381220381
