# Muelle para flexo, referencia 1703M 04 de Genebre - De Genebre

- Propiedad del archivo: CONSTRUNARIO
- Formato: FIEBDC-3/2012
- Programa: Construnario Versión 3.51
- Fecha de los precios: 02/05/2022
- Divisa: EUR

**GEN1703M 04** u Muelle para flexo, referencia 1703M 04 de Genebre - De Genebre
Precio: 85.50
Recambios muelle. Código EAN: 8428381153634
