# Conjunto Tau, barra, flexo y ducha 5 jets (caja) - De Genebre

- Propiedad del archivo: CONSTRUNARIO
- Formato: FIEBDC-3/2012
- Programa: Construnario Versión 3.51
- Fecha de los precios: 02/05/2022
- Divisa: EUR

**GEN1748 45** u Conjunto Tau, barra, flexo y ducha 5 jets (caja) - De Genebre
Precio: 91.83
Conjunto Tau, barra, flexo y ducha 5 jets (caja). Código EAN: 8428381252986
