# 1758 Barra fija vertical/horizontal 50cm W.C. bidé y lavabo - De Genebre

- Propiedad del archivo: CONSTRUNARIO
- Formato: FIEBDC-3/2012
- Programa: Construnario Versión 3.51
- Fecha de los precios: 02/05/2022
- Divisa: EUR

**GEN1758 00** u 1758 Barra fija vertical/horizontal 50cm W.C. bidé y lavabo - De Genebre
Precio: 51.43
Barra fija vertical/horizontal 50cm W.C. bidé y lavabo Código EAN: 8428381139218
