# 21013 Sumidero sifónico inox 7x80 - De Genebre

- Propiedad del archivo: CONSTRUNARIO
- Formato: FIEBDC-3/2012
- Programa: Construnario Versión 3.51
- Fecha de los precios: 02/05/2022
- Divisa: EUR

**GEN21013** u 21013 Sumidero sifónico inox 7x80 - De Genebre
Precio: 163.83
Fabricado en acero inoxidable AISI 304. Código EAN: 8428381082743
