# Boya esférica Inox 316, referencia 2852 200 de Genebre, D/200 mm - De Genebre

- Propiedad del archivo: CONSTRUNARIO
- Formato: FIEBDC-3/2012
- Programa: Construnario Versión 3.51
- Fecha de los precios: 28/04/2022
- Divisa: EUR

**GEN2852 200** u Boya esférica Inox 316, referencia 2852 200 de Genebre, D/200 mm - De Genebre
Precio: 150.37
Boya esférica para flotador inox-316 1 1/2”. Código EAN: 8428381043867
