# Boya esférica Inox 316, referencia 2852 400 de Genebre, D/400 mm - De Genebre

- Propiedad del archivo: CONSTRUNARIO
- Formato: FIEBDC-3/2012
- Programa: Construnario Versión 3.51
- Fecha de los precios: 28/04/2022
- Divisa: EUR

**GEN2852400** u Boya esférica Inox 316, referencia 2852 400 de Genebre, D/400 mm - De Genebre
Precio: 645.85
Boya esférica para flotador inox-316 1/2”. Código EAN: 8428381228998
