# 3454 Válvula angular H-tuerca loca 3/4"x3/4" - De Genebre

- Propiedad del archivo: CONSTRUNARIO
- Formato: FIEBDC-3/2012
- Programa: Construnario Versión 3.51
- Fecha de los precios: 02/05/2022
- Divisa: EUR

**GEN3454 05 05** u 3454 Válvula angular H-tuerca loca 3/4"x3/4" - De Genebre
Precio: 23.29
Válvula angular h-tuerca loca. Construcción en latón cw617n. Rosca iso 228/1. Código EAN: 8428381265474
