# GENEBRE 3462 Válvula antifraude angular M-tuerca loca 3/4"x3/4" - De Genebre

- Propiedad del archivo: CONSTRUNARIO
- Formato: FIEBDC-3/2012
- Programa: Construnario Versión 3.51
- Fecha de los precios: 02/05/2022
- Divisa: EUR

**GEN3462 05 05** u GENEBRE 3462 Válvula antifraude angular M-tuerca loca 3/4"x3/4" - De Genebre
Precio: 25.36
GENEBRE 3462 Válvula antifraude angular M-tuerca loca 3/4"x3/4" Código EAN: 8428381265504
