# 60110 Monomando ducha medical - De Genebre

- Propiedad del archivo: CONSTRUNARIO
- Formato: FIEBDC-3/2012
- Programa: Construnario Versión 3.51
- Fecha de los precios: 02/05/2022
- Divisa: EUR

**GEN60110 24 45 66** u 60110 Monomando ducha medical - De Genebre
Precio: 91.92
GENEBRE 60110 Monomando ducha medical Código EAN: 8428381269151
