# Monomando bidé, referencia 64140 14 45 66 de la serie Klip 2 de Genebre - De Genebre

- Propiedad del archivo: CONSTRUNARIO
- Formato: FIEBDC-3/2012
- Programa: Construnario Versión 3.51
- Fecha de los precios: 02/05/2022
- Divisa: EUR

**GEN64140 14 45 66** u Monomando bidé, referencia 64140 14 45 66 de la serie Klip 2 de Genebre - De Genebre
Precio: 87.54
Monomando Serie Klip 2 bidé Código EAN: 8428381270225
