# Monomando de bidé con transmisión - De Genebre

- Propiedad del archivo: CONSTRUNARIO
- Formato: FIEBDC-3/2012
- Programa: Construnario Versión 3.51
- Fecha de los precios: 02/05/2022
- Divisa: EUR

**GEN65142194566** u Monomando de bidé con transmisión - De Genebre
Precio: 119.00
Monomando de bidé con transmisión Código EAN: 8428381287315
