# Batería Serie Ixo bidé con transmisión - De Genebre

- Propiedad del archivo: CONSTRUNARIO
- Formato: FIEBDC-3/2012
- Programa: Construnario Versión 3.51
- Fecha de los precios: 02/05/2022
- Divisa: EUR

**GEN68142 12 45 66** u Batería Serie Ixo bidé con transmisión - De Genebre
Precio: 174.32
Batería Serie Ixo bidé con transmisión. Código EAN: 8428381274056
