# Monobloc Serie New Regent Classic bidé bronce - De Genebre

- Propiedad del archivo: CONSTRUNARIO
- Formato: FIEBDC-3/2012
- Programa: Construnario Versión 3.51
- Fecha de los precios: 02/05/2022
- Divisa: EUR

**GEN68516 09 43 66** u Monobloc Serie New Regent Classic bidé bronce - De Genebre
Precio: 159.16
Monobloc Serie New Regent Classic bidé bronce. Código EAN: 8428381230021
