# Caño tubo cisne - De Genebre

- Propiedad del archivo: CONSTRUNARIO
- Formato: FIEBDC-3/2012
- Programa: Construnario Versión 3.51
- Fecha de los precios: 02/05/2022
- Divisa: EUR

**GEN68903 45** u Caño tubo cisne - De Genebre
Precio: 17.88
Caño tubo cisne. Código EAN: 8428381160946
