# 8064 Transmisor humedad/temperatura 4-20mA 2m - De Genebre

- Propiedad del archivo: CONSTRUNARIO
- Formato: FIEBDC-3/2012
- Programa: Construnario Versión 3.51
- Fecha de los precios: 02/05/2022
- Divisa: EUR

**GEN8064002** u 8064 Transmisor humedad/temperatura 4-20mA 2m - De Genebre
Precio: 1186.54
Transmisor de humedad/temperatura salida 4-20 ma (-50 +200ºc). 2m. Código EAN: 8428381253730
