# Unión Tubo - Tubo (mm) 10x8, referencia 8401D 010 008 de Genebre - De Genebre

- Propiedad del archivo: CONSTRUNARIO
- Formato: FIEBDC-3/2012
- Programa: Construnario Versión 3.51
- Fecha de los precios: 28/04/2022
- Divisa: EUR

**GEN8401D 010 008** u Unión Tubo - Tubo (mm) 10x8, referencia 8401D 010 008 de Genebre - De Genebre
Precio: 29.90
Material AISI 316. Presión máx. de trabajo: 315 bar. Código EAN: 8428381290445
