# Codo macho compresión, referencia 866025A de Arco. 20x2,00 - 3/4 M

- Propiedad del archivo: CONSTRUNARIO
- Formato: FIEBDC-3/2012
- Programa: Construnario Versión 3.51
- Fecha de los precios: 11/05/2022
- Divisa: EUR

**ARC866025** u Codo macho compresión, referencia 866025A de Arco. 20x2,00 - 3/4 M
Marca: ARCO Codo macho compresión 20x2,00 - 3/4 M.
