# Racor móvil hembra, referencia 872045A de la serie Press de Arco. 25x2,50 - 1 H

- Propiedad del archivo: CONSTRUNARIO
- Formato: FIEBDC-3/2012
- Programa: Construnario Versión 3.51
- Fecha de los precios: 11/05/2022
- Divisa: EUR

**ARC872045A** u Racor móvil hembra, referencia 872045A de la serie Press de Arco. 25x2,50 - 1 H
Marca: ARCO Racor móvil hembra 25x2,50 - 1H.
