# Teja 25-45º negra . 125, referencia 7 738 112 621 de Bosch

- Propiedad del archivo: CONSTRUNARIO
- Formato: FIEBDC-3/2012
- Programa: Construnario Versión 3.51
- Fecha de los precios: 08/11/2022
- Divisa: EUR

**773811261** u Teja 25-45º negra . 125, referencia 7 738 112 621 de Bosch
Teja negra de paso para instalaciones C33 y cubiertas entre 25º y 25º
