# Codo de 45º en DN110/160, referencia 7 738 113 104 de Bosch

- Propiedad del archivo: CONSTRUNARIO
- Formato: FIEBDC-3/2012
- Programa: Construnario Versión 3.51
- Fecha de los precios: 08/11/2022
- Divisa: EUR

**7738113104** u Codo de 45º en DN110/160, referencia 7 738 113 104 de Bosch
Codo de 45º en DN110/160
