# Clema de conexión del quemador, referencia 7 747 023 989 de Bosch

- Propiedad del archivo: CONSTRUNARIO
- Formato: FIEBDC-3/2012
- Programa: Construnario Versión 3.51
- Fecha de los precios: 08/11/2022
- Divisa: EUR

**7747023989** u Clema de conexión del quemador, referencia 7 747 023 989 de Bosch
7 polos. Para primera etapa de quemador
