# Conexión ciega (para montajes en TR3 o TR5)

- Propiedad del archivo: CONSTRUNARIO
- Formato: FIEBDC-3/2012
- Programa: Construnario Versión 3.51
- Fecha de los precios: 08/11/2022
- Divisa: EUR

**7747202158** u Conexión ciega (para montajes en TR3 o TR5)
• DN 110
