# Adaptador para válvula de seguridad, referencia 7 747 312 071 de Bosch

- Propiedad del archivo: CONSTRUNARIO
- Formato: FIEBDC-3/2012
- Programa: Construnario Versión 3.51
- Fecha de los precios: 08/11/2022
- Divisa: EUR

**7747312071** u Adaptador para válvula de seguridad, referencia 7 747 312 071 de Bosch
– DN 32/50. – Para conexión de la válvula de seguridad de 6 bar
