# Estructura para integración de un captador plano vertical en cubierta inclinada, teja árabe, referencia 8 718 530 980 de Bosch

- Propiedad del archivo: CONSTRUNARIO
- Formato: FIEBDC-3/2012
- Programa: Construnario Versión 3.51
- Fecha de los precios: 08/11/2022
- Divisa: EUR

| Código | Ud | Descripción |
|---|---|---|
| 8718530980 | u | Estructura para integración de un captador plano vertical en cubierta inclinada, teja árabe, referencia 8 718 530 980 de Bosch |
