# Baldosa en porcelánico modelo Bosco de Halcón cerámicas. 15,3X58,9. Primavera mate

- Propiedad del archivo: CONSTRUNARIO
- Formato: FIEBDC-3/2012
- Programa: Construnario Versión 3.51
- Fecha de los precios: 20/05/2022
- Divisa: EUR

**BOSCOPR** m2 Baldosa en porcelánico modelo Bosco de Halcón cerámicas. 15,3X58,9. Primavera mate
Mate Porcelánico Antihielo Antideslizante Clase 1
