# Bandeja porta cables, referencia UC 50 de Cablofil. Instalación horizontal a pared

- Propiedad del archivo: CONSTRUNARIO
- Formato: FIEBDC-3/2012
- Programa: Construnario Versión 3.51
- Fecha de los precios: 24/10/2022
- Divisa: EUR

| Código | Ud | Descripción |
|---|---|---|
| UC 50 | u | Bandeja porta cables, referencia UC 50 de Cablofil. Instalación horizontal a pared |
