# Cable de extensión para display, referencia AC-EW de Bosch

- Propiedad del archivo: CONSTRUNARIO
- Formato: FIEBDC-3/2012
- Programa: Construnario Versión 3.51
- Fecha de los precios: 08/11/2022
- Divisa: EUR

| Código | Ud | Descripción |
|---|---|---|
| 8750500879 | u | Cable de extensión para display, referencia AC-EW de Bosch |
