# Derivador para unidades exteriores, referencia AF-BJRO 02 de Bosch

- Propiedad del archivo: CONSTRUNARIO
- Formato: FIEBDC-3/2012
- Programa: Construnario Versión 3.51
- Fecha de los precios: 08/11/2022
- Divisa: EUR

**7733701728** u Derivador para unidades exteriores, referencia AF-BJRO 02 de Bosch
Para la conexión de dos unidades exteriores
