# Perfíl de remate com goterón - de Fermacell

- Propiedad del archivo: CONSTRUNARIO
- Formato: FIEBDC-3/2012
- Programa: Construnario Versión 3.51
- Fecha de los precios: 01/03/2023
- Divisa: EUR

**79054_FER** u Perfíl de remate com goterón - de Fermacell
Precio: 18.07
Perfil de 2,5m.
