# Perfil de remate para juntas entre forjados - de Fermacell

- Propiedad del archivo: CONSTRUNARIO
- Formato: FIEBDC-3/2012
- Programa: Construnario Versión 3.51
- Fecha de los precios: 01/03/2023
- Divisa: EUR

**79055_FER** u Perfil de remate para juntas entre forjados - de Fermacell
Precio: 53.84
Perfil de 2,5 m
