# Tornillos de fijado rápido Powerpanel, 3, 9x50mm - de Fermacell

- Propiedad del archivo: CONSTRUNARIO
- Formato: FIEBDC-3/2012
- Programa: Construnario Versión 3.51
- Fecha de los precios: 01/03/2023
- Divisa: EUR

**79122_FER** u Tornillos de fijado rápido Powerpanel, 3, 9x50mm - de Fermacell
Precio: 24.97
Consumo: 10un/m2. Caja de 500 uds.
