# Barra toallero giratoria doble, referencia 5308 de Surya. 36x9

- Propiedad del archivo: CONSTRUNARIO
- Formato: FIEBDC-3/2012
- Programa: Construnario Versión 3.51
- Fecha de los precios: 12/09/2022
- Divisa: EUR

| Código | Ud | Descripción |
|---|---|---|
| 5308SUR | u | Barra toallero giratoria doble, referencia 5308 de Surya. 36x9 |
