# Monomando de cocina abatible para ventana, referencia K34021C de Griferías Borrás

- Propiedad del archivo: CONSTRUNARIO
- Formato: FIEBDC-3/2012
- Programa: Construnario Versión 3.51
- Fecha de los precios: 12/09/2022
- Divisa: EUR

| Código | Ud | Descripción |
|---|---|---|
| K34021C | u | Monomando de cocina abatible para ventana, referencia K34021C de Griferías Borrás |
