# Grifería bimando para lavabo empotrado, referencia 49 305 de Maier

- Propiedad del archivo: CONSTRUNARIO
- Formato: FIEBDC-3/2012
- Programa: Construnario Versión 3.51
- Fecha de los precios: 12/09/2022
- Divisa: EUR

**49 305** u Grifería bimando para lavabo empotrado, referencia 49 305 de Maier
Grifería bimando para lavabo empotrado
