# Flexómetro, referencia 710P de Unior

- Propiedad del archivo: CONSTRUNARIO
- Formato: FIEBDC-3/2012
- Programa: Construnario Versión 3.51
- Fecha de los precios: 21/09/2022
- Divisa: EUR

**710P** u Flexómetro, referencia 710P de Unior
caja en plástico bicomponente con freno y clip precisión a la clase ll cinta métrica de metal
