# Monomando de lavabo medical, referencia HP06 de Grifaru

- Propiedad del archivo: CONSTRUNARIO
- Formato: FIEBDC-3/2012
- Programa: Construnario Versión 3.51
- Fecha de los precios: 22/09/2022
- Divisa: EUR

**HP06** u Monomando de lavabo medical, referencia HP06 de Grifaru
Latón cromado. Palanca gerontológica. Sobre encimera con caño giratorio.
